# Große Kreisstadt Leutkirch im Allgäu
Angebotsaufforderung (GAEB DA XML 3.1, DA83)
Projekt: Verbundleitung Winterstetten
Projektbezeichnung: Große Kreisstadt Leutkirch  im Allgäu
Währung: EUR
Erstellt mit: CaliforniaX by G&W Software AG, CaliforniaX V25.1.03, 28.01.2026

## Deckblatt LV
Leistungsverzeichnis

558-18-01 Entsorgung PAK-belasteter Aushub und Asphalt

| Vergabeart | Offenes Verfahren |
| --- | --- |
| Leistung | Aufnehmen, Transportieren und Entsorgen von / PAK-belastetem Aushub und Asphaltschollen |
| Auftraggeber | Große Kreisstadt Leutkirch im Allgäu |
| Ausführungsort | Leutkirch |
| Einreichungstermin und -ort | 10.03.2026 \| 11:00 Uhr |
| Zuschlagsfrist | 21.04.2026 |
| Ansprechpartner | Herr Rühfel, Große Kreisstadt Leutkirch / Herr Sickinger, Sickinger Umwelt- und Wasserwirtschaft |

## Entsorgung
Datum: 28.01.2026

### 01 Maßnahme/ Beschreibung

*Hinweis: Vorbemerkung / Vertragsbestimmungen*
Vorbemerkungen/ Vertragsbestimmungen

Inhaltsverzeichnis
1.  Allgemeines/ Grundlagen des Angebots
2.  Lage
3.  Art der Arbeiten
4.  Ausführung
4.1.  Baustelleneinrichtung
4.2.  Laden
4.3.  Entsorgung
4.4.  Nachreinigung
5.  Aufmaß und Rechnungslegung
6.  sonstige Vereinbarungen

Bestandteil der Ausschreibung
- Vorbemerkungen
- Leistungspositionen
- Analytik der Haufwerke

Verwendete Abkürzungen:
AG  Auftraggeber
AN  Auftragnehmer
LV  Leistungsverzeichnis
DepV  Deponieverordnung

1.  Allgemeines/ Grundlagen des Angebots
Im Rahmen des Bauvorhabens „Neubau der Trinkwasser – Verbindungsleitung“ vom Pumpwerk Unteröschhöfe bis Winterstetten wurden im BA 2, Teilabschnitt Hinznang – Winterstetten Auffüllungen mit kohlenteerhaltigem Straßenaufbruch festgestellt.
Der baubedingte Aushub wurde im Rahmen des Baustellenablaufs in die Fraktionen
- Kohlenteerhaltige Bitumengemische, Straßenaufbruch in Schollen (max. Kantenlänge > 300 mm) mit einem Anteil Boden und Gesteinsmaterial
- Boden mit einem Anteil von mineralischen Fremdbestandteilen, hier kohlenteerhaltiger Straßenaufbruch in Bruchstücken weitgehend < 50 mm, einzelne Bruchstücke bis > 100 mm
mittels Sieblöffel getrennt.
Für die Beschreibung der Belastungen des Aushubs durch Schadstoffe wird folgendes definiert:
- Die Entsorgung erfolgt gemäß beiliegender Analytik.
- Die Belastungseinstufungen der Haufwerke Boden reichen nach vorliegender Analytik von BM-F3 nach ErsatzbaustoffV, Anlage 1, Tabelle 3 bis >DK 0 nach den Zuordnungswerten der Tabelle 2 der DepV (BGBI. I S. 900, 27.04.2009, mit Änderung BGBI. I S. 2598 vom 09.07.2021)
- Der Straßenaufbruch ist teer-/ pechhaltig. Es wurden PAK(EPA) - Konzentrationen von 999 mg/ kg TS im Mittel gemessen. Die Konzentration für Benzo(a)pyren (BaP) beträgt im Mittel 38 mg/kg TS.
Das zu entsorgende Aushubmaterial kann nach Absprache auf den Lagerflächen eingesehen werden.
Grundlage für die Auftragsvergabe ist das Vorliegen folgender Eignungsnachweise:
- − Zulassung nach Gefahrstoffverordnung, Anhang I Nr. 2
- − Sachkunde nach DGUV Regel 101-004 (ehem. BGR 128) Kontaminierte Bereiche
- − Sachkundenachweise TRGS 551
- − Entsorgungsfachbetrieb / Transportgenehmigungen für Gefahrstoffe
Die Sachkunde- und Eignungsnachweise sind in Kopie den Ausschreibungsunterlagen beizulegen oder sofern vorhanden die gültige Präqualifizierung anzugeben.
2.  Lage
Die Chargen wurden in Haufwerken an zwei Plätzen südlich Leutkirch zur Entsorgung bereitgestellt. Die Lagerflächen sind Luftlinie ca. 1,2 Kilometer voneinander entfernt (Fahrstrecke ca. 1,6 km). Die Lagerflächen sind im beiliegenden Lageplan Anlage 1 gekennzeichnet.
Bereitstellungslager Unteröschhöfe: Bodenaushub mit mineralischen Fremdbestand-teilen (pechhaltig)
Bereitstellungslager Urlau: kohlenteerhaltigem Straßenaufbruch in Schollen
Die Zwischenlagerfläche ist für Sattel-LKW anfahrbar.
Die Verkehrssicherungspflicht für Zu- und Abfahrt zum Grundstück obliegt dem Auftragnehmer.
3.  Art der Arbeiten
Die erforderlichen Leistungen umfassen:
Baustelleneinrichtung
Laden, Transport, Wägung und Entsorgung von den genannten Standorten
Entsorgungsnachweisverfahren für gefährliche Abfälle
Dokumentation
Nach Abschätzung der Massen stehen an der Lagerstelle Urlau
ca. 550 bis 600 m³ kohlenteerhaltigem Straßenaufbruch in Schollen mit Anhaftungen Boden
und an der Lagerstelle Unteröschhöfe
ca. 1400 bis 1500 m³ Bodenaushub mit mineralischen Fremdbestandteilen (pechhaltig)
zur Entsorgung an.
Die im LV angegebenen Kubaturen / Flächen sind als Schätzwerte auf Basis des derzeitigen Kenntnisstands zu verstehen.
Die Belastungseinstufung des Bodens erfolgt nach den Zuordnungswerten der Tabelle 2 Deponieverordnung (DepV) bzw. nach Ersatzbaustoffverordnung (ErsatzbaustoffV), Anlage 1, Tab. 3. Maßgebend sind hier die Belastungen in der Feinfraktion (< 2 mm).
Die Entsorgung erfolgt gemäß beiliegender Analytik. Die Materialien sind anhand der beigelegten Probenahmeprotokolle und Prüfberichte des Labors einzustufen und zu entsorgen. Die Einstufung des Ingenieurbüros auf dem Deckblatt dient als Anhaltspunkt.
Das Laden der Mieten obliegt dem AN.
In die Angebotspreise der Entsorgung sind der Transport zur Entsorgungsstelle und die Entsorgung sowie die Wägung des Materials auf einer geeichten Waage mit einzukalkulieren.
Der Auftrag wird nur im Ganzen vergeben.
Vergibt der Auftragnehmer Teile der Leistung an einen Nachunternehmer, hat er dafür zu sorgen, dass die Bestimmungen dieses Vertrages (Vorbemerkungen und Leistungsverzeichnis) auch Bestandteil des oder der Nachunternehmerverträge werden. Nachunternehmer sind mit der Angebotsabgabe zu benennen. Eine Benennung von Nachunternehmern nach der Angebotsabgabe ist nicht möglich. Der Nachunternehmereinsatz ist zustimmungspflichtig. Der Auftraggeber behält sich vor Nachunternehmer des Auftragnehmers abzulehnen.
Für durch die Arbeiten des Auftragnehmers verursachte Schäden oder Beeinträchtigungen und deren Folgekosten haftet der AN in vollem Umfang.
Der geplante zeitliche Ablauf der Arbeiten ist mit dem AG/ Bauherren abzustimmen.
Für die Ausführung der Arbeiten ist seitens des AG für den Zeitraum des vierten Quartals 2025 geplant. Der Beginn der Arbeiten ist mit dem AG abzustimmen. Die Entsorgungsmaßnahme muss bis zum 31.12.2025 abgeschlossen sein.
Sämtliche Kosten und Fristenüberschreitungen, welche durch nicht erteilte Genehmigungen für Entsorgungsvorgänge und Verzögerungen im Genehmigungsverfahren verursacht werden, gehen zu Lasten des Auftragnehmers.
4.  Ausführung
4.1.  Baustelleneinrichtung
Der AN ist für die Einrichtung und den sicheren Betrieb der Bereitstellungslager verantwortlich. Die Zufahrten zu den Lagerflächen müssen stets geschlossen sein und dürfen lediglich für die Ein- und Ausfahrt von Fahrzeugen geöffnet werden. Die erforderlichen Anlagen zur Baustelleneinrichtung werden durch den AN festgelegt.
Die Bereitstellunglagerflächen sind nach Abstimmung mit dem Bauherren zugänglich (generell von 07:00-18:00 Uhr). Die Flächen sind teilweise nicht befestigt (Unteröschhöfe). Die Fahrzeuge sind so einzutakten, dass es zu keinen Behinderungen des Verkehrs auf den öffentlichen Wegen und Straßen kommt.
Der für die Benutzung durch den AN zur Verfügung stehende Platz ist begrenzt. Die Arbeiten sind so zu planen und durchzuführen, dass auf den zur Verfügung stehenden Flächen alle in Zusammenhang mit der Entsorgung anfallenden Arbeiten und Leistungen durchgeführt werden können.
Verkehrssicherungspflicht
Die Verkehrssicherungspflicht für die gesamte Maßnahme obliegt dem Auftragnehmer. Der Auftragnehmer hat im Rahmen der Verkehrssicherung für die kontinuierliche Sauberhaltung der öffentlichen Verkehrsflächen bei Verschmutzung durch den Baustellenverkehr zu sorgen. Die Kosten hierfür sind in die Allgemeinkosten der Baustelleneinrichtung einzukalkulieren.
Baustrom/ Bauwasser
Sämtliche Anschluss- und Verbrauchskosten für Strom, Telefon, Wasser, Abwasser, etc. für die Baustelleneinrichtung und den Betrieb der Baustelle hat der AN zu tragen. Strom- und Wasserverbrauch sind über geeichte Zähler zu ermitteln. Die Zähler stellt der AN. Zuleitungen von Strom und Wasser hat der AN im Rahmen der Baustelleneinrichtung herzustellen. Wasseranschlüsse sind eigenverantwortlich und auf Kosten des AN vor Frost zu schützen.
Sparten
Der Auftragnehmer hat sich vor Arbeitsausführung über die genaue Lage von Hindernissen, wie Leitungen, Kabel, Kanäle, Vermarkungen und dergleichen zu informieren und ggf. eine Aufgrabungserlaubnis der Rechtsträger einzuholen. Leitungen entlang der Baufelder sind zu schützen.
4.2.  Laden und Transport
Separation von Baurestmassen
Die zu entsorgenden Haufwerke Boden am Standort 1 bestehen aus einer Bodenmatrix mit Einmischungen von Bruchstücken von pechhaltigem Straßenaufbruch. Die Bruchstücke liegen überwiegend in einer Größe mit Durchmesser 10 bis 80 mm vor. Asphaltschollen und größere Bruchstücke wurden im Vorfeld abgesiebt (s. Entsorgung pechhaltiger Asphaltbruch am Standort 2). Es kann jedoch nicht ausgeschlossen werden, dass Bruchstücke mit größerem Durchmesser im Haufwerk sich befinden. Die pechhaltigen Asphaltbruchstücke sind PAK(EPA) bestimmend in der Bodenmatrix. Insofern hat beim Laden eine Sichtkontrolle mit händischem Auslesen von größeren Asphaltbruchstücken erfolgen. Diese Leistung ist in die Einheitspreise der Position Laden mit einzukalkulieren. Hierzu zähle auch ggf. erforderliche Hilfsmittel.
Laden
Das Laden der Mieten obliegt dem AN. Es ist ein ausreichend dimensioniertes Ladegerät zu stellen. Eventuelle Stand- und Wartezeiten, die durch längere Beladungszeiten entstehen können, werden nicht vergütet.
Es zu beachten, dass es sich bei dem pechhaltigen Straßenaufbruch um gefährliche Abfälle handelt und die entsprechenden Maßnahmen zu Arbeitsschutz, Betriebsanweisung, Gefährdungsbeurteilung in die Einheitspreise der Position Laden mit einzukalkulieren sind.
Der Transport verunreinigter Baurestmassen zur Entsorgungsanlage ist so zu gestalten, dass die Vorschriften zur Gefahrgutbeförderung und die Anforderungen der ADR-Richtlinien für den Transport gefährlicher Güter eingehalten werden. Explizit wird darauf verwiesen, dass die LKW die Bereitstellungslager ausschließlich mit geschlossenen beplanten Mulden verlassen.
4.3.  Entsorgung
In die Angebotspreise sind Lösen und Laden, der Transport zur Entsorgungsstelle und die Entsorgung sowie die Wägung des Materials auf einer geeichten Waage mit einzukalkulieren. Sämtliche Allgemeinkosten sind auf die Tonnagepreise umzulegen.
Die Abfälle sind ordnungsgemäß zu entsorgen. Die angebotenen Verwertungswege müssen als Verwertungswege anerkannt sein. Sollte für ein im Angebot enthaltenes Verwertungsverfahren keine Zustimmung erfolgen, sind die Materialien auf Kosten des Auftragnehmers zu den angebotenen Verwertungspreisen im Rahmen der Andienungspflicht zu beseitigen. Sämtliche Unkosten wegen fehlender Abstimmung gehen zu Lasten des Auftragnehmers.
Der AN hat vor Ausführung der Arbeiten dem AG/ der Bauleitung ein Entsorgungskonzept vorzulegen. Das Entsorgungskonzept gibt Auskunft, welche der anfallenden Abfälle in welcher Entsorgungsanlage entsorgt werden sollen. Bestandteil des Entsorgungskonzepts sind alle benötigten und seitens den Überwachungsbehörden und rechtlichen Vorgaben geforderten Nachweise/ Entsorgungsnachweise. Das Entsorgungskonzept ist 10 Werktage nach Auftragserteilung der Bauleitung zur Prüfung vorzulegen. Abfallerzeuger ist der Auftraggeber.
Alle hierfür notwendigen Aufwendungen sind in die einschlägigen Positionen des Leistungsverzeichnisses einzukalkulieren.
Alle Entsorgungsvorgänge bei gefährlichen Abfällen bedürfen der Zustimmung der zuständigen Abfallbehörde des Auftraggebers wie auch der Zustimmung der Abfallbehörde am Zielort. Gefährliche Abfälle sind bei der SAA gemäß NachweisV anzumelden. Die Gebühren der SAA sind auf die Einheitspreise der Entsorgung umzulegen.
Bei gefährlichen Abfällen gilt die Nachweispflicht des zertifizierten Entsorgungs-unternehmens zu Entsorgungsweg und Verbringungsort Hierfür sind Entsorgungsnach-weise bzw. Sammelentsorgungsnachweise, Begleitscheine bzw. Übernahmescheine, sowie Wiegescheine zu erstellen. Die Kosten sind auf die Einheitspreise der Entsorgung umzulegen.
Die Entsorgung erfolgt gemäß beiliegender Analytik. Falls für gewählten Entsorgungswege Analytikparameter nötig sind, die durch die bereits erfolgten Untersuchungen nicht abgedeckt sind, so können diese von Seiten des Auftraggebers nachgeliefert werden. Weiterer Untersuchungsbedarf ist haufwerkszugeordnet in Menge und Umfang mit dem Angebot darzulegen und fließt in die Kostenbewertung ein. Laboruntersuchungen nach Auftragserteilung, die nicht im Angebot dargelegt sind, gehen zu Lasten des Auftragnehmers. Die bereits erfolgten bzw. veranlassten Untersuchungen sind den beigefügten Laborprüfberichten sowie der Übersichtstabelle zu entnehmen.
Sollten Beschränkungen bei der Verwertung für z.B. Feinkornanteil, max. Korngröße, Feuchtegehalt etc. bestehen und würden bei Überschreitung der Annahmekriterien Mehrkosten entstehen, so sind diese Beschränkungen mit Angebotsabgabe anzugeben. Nachträgliche Forderungen nach Auftragserteilung werden nicht erfüllt.
Die Abdeckfolien sind einzusammeln und zu entsorgen.
Alle vom Gelände abtransportierten Abfälle zur Verwertung bzw. Beseitigung gehen in das Eigentum des Auftragnehmers über.
Der Auftragnehmer trägt alle Kosten, die im Zusammenhang mit dem Erstellen und Einholen der erforderlichen Entsorgungsnachweise, dem Erstellen der Begleit- und Übernahmescheine und dem Einholen von Transportgenehmigungen etc. anfallen.
4.4.  Nachreinigung
Nach Verladen der Haufwerke sind die Lagerflächen zu reinigen.
Die befestigte Bereitstellungsfläche Urlau ist z.B. mit Ladeschaufel mit Messeraufsatz abzuziehen und anschließend zu kehren.
Die unbefestigte Fläche Unteröschhöfe ist im Zuge des Verladevorgangs mit der Ladeschaufel mit Messeraufsatz auf -0,1 Meter unter Haufwerksohle abzuziehen. Anschließend ist der Platz 10 Zentimeter mit Frostschutzkies 0/32 Schottergemisch aufzukiesen und zu verdichten.
5.  Aufmaß und Rechnungslegung
In die Angebotspreise sind sämtliche Allgemeinkosten, wie Nebenkosten, Auslösungen, Gefahrenzulagen, Personal -, Maschinen -, und Gerätekosten einzukalkulieren.
Dazu zählen im Besonderen folgende Leistungen, die in den vertraglichen Leistungen ohne besondere Vergütung eingeschlossen sind:
• Der Schutz und jegliche Haftung für alle am Bau oder im Gelände gelagerten Materialien und Geräte, auch wenn diese bauseits geliefert werden.
• Die Sauberhaltung der benutzten Zu - und Rückfahrtswege durch entsprechende Kehreinrichtungen. Das Gelände ist jederzeit so zu gestalten, dass es ohne Gefährdung betreten werden kann. Die Bereitstellungslager sind verkehrssicher abzuschranken.
• Bei Benutzung von im Angebot nicht zur Benutzung ausgewiesenen Wegen, Grundstücken und Anlagen hat der AN etwaige an ihn gestellte Forderungen und Ansprüche selbst zu befriedigen.
• Geeignete Maßnahmen zur Verhütung von Staub- und Lärmentwicklung sowie Erschütterungen. Sämtliche Wasserkosten und Anschlüsse an Hydranten mit Wassermessung sind Sache des Unternehmers.
• Der Auftragnehmer hat bei Unwetter, Winter rechtzeitig für die Sicherung der Geräte zu sorgen. Kommt der AN etwaigen Aufforderungen des Auftraggebers nach Schutzmaßnahmen nicht nach, so ist der Auftraggeber berechtigt, diese Maßnahme in Fällen der Gefahr auf Kosten des Auftragnehmers durchzuführen oder durchführen zu lassen. Stillstandszeiten durch Schlechtwetterphasen werden nicht gesondert vergütet.
• Im Baubereich können Versorgungsleitungen vorhanden sein. Nach Zuschlagserteilung hat sich der Auftragnehmer bei den einzelnen Versorgungsträgern über die genaue Lage der Leitungen zu erkundigen und erforderliche Bestandspläne zu besorgen.
• Das Herstellen und wieder Entfernen sämtlicher Absperrungen, Beleuchtungen, Gerüste und Planen, und sonstige Sicherungsmaßnahmen ist in den Einheitspreisen enthalten.

Sämtliche Entsorgungsvorgänge werden als Tonnagen abgerechnet. Die Tonnage ist entweder über eine geeichte Waage des Ladegerätes oder über eine stationäre Waage zu bestimmen. Die Kosten für die Verwägung sind in die Einheitspreise einzukalkulieren.
Alle entsorgten Massen sind nach Abfallart, Abfallschlüsselnummer und Entsorgungsweg zu dokumentieren sowie tabellarisch darzustellen und die Dokumentation dem Auftraggeber spätestens 2 Wochen nach Abschluss der Arbeiten vorzulegen.
• Aufmaße für gefährliche Abfälle bestehen aus dem Übernahme- bzw. Begleitschein und einem eindeutig zuordenbaren Wiegeschein.
• Aufmaße für nicht gefährliche Abfälle bestehen aus einem Liefer- bzw. Wiegeschein je Transport mit eindeutiger Materialbezeichnung, Kfz-Nummer, Bezeichnung der Baustelle, Name des Transporteurs sowie des Datums am Tag der Anlieferung.
• Aufmaße für die Anlieferung von Kies bestehen aus einem Liefer- bzw. Wiegeschein je Transport mit eindeutiger Materialbezeichnung, Kfz-Nummer, Bezeichnung der Baustelle, Name des Transporteurs sowie des Datums am Tag der Anlieferung.
• Für sämtliche sonstigen Aufmaße (auch bei Pauschalabrechnung) sind Aufmaßblätter zu erstellen, aus denen die ausgeführte Leistung eindeutig hervorgeht. Die Bauüberwachung des AG behält sich vor, an Aufmaßen teilzunehmen und ist rechtzeitig über die Aufmaß Termine zu informieren. Aufmassblätter müssen beiderseits anerkannt werden.
Besteht Übereinstimmung darüber, dass eine Leistung nur über ein Nachtragsangebot abgerechnet werden kann, so ist dessen Einheitspreis durch folgende Unterlagen zu belegen:
• Kalkulation für ähnliche vertragliche Leistungen oder Teilarbeiten
• Nachweis der Stoffkosten
Für die Abschlussdokumentation der Maßnahme sind dem AG unentgeltlich Kopien der Entsorgungsnachweise, Begleit-, Übernahme- und /oder Wiegescheine zu überlassen.
Weiterhin ist vor der Abnahme durch den Auftragnehmer eine schriftliche Erklärung der jeweiligen Annahme-/Verwertungsstelle vorzulegen, dass der Auftragnehmer, bezogen auf die Baumaßnahme, alle entstandenen Kosten im Zusammenhang mit der Entsorgung/Verwertung von Abfällen vergütet hat und diesbezüglich keine Forderungen gegenüber dem Abfallerzeuger bestehen. Ohne diese Bestätigung erfolgt keine Abnahme.
6.  sonstige Vereinbarungen
1. Die Teilnahme am Wertungsverfahren setzt die Einhaltung des Abgabetermins voraus.
2. Die Angebotsabgabe setzt eine Ortsbesichtigung und Kenntnis der Gegebenheiten vor Ort voraus.
3. Eine Wertung des Angebotes ist nur bei Abgabe vollständig ausgefüllter Unterlagen möglich.
4. Alle Einzelpreise sind Netto in EUR einzutragen.
5. Der Anbieter erklärt sich sowohl mit der Leistungsbeschreibung als auch mit den technischen und allgemeinen Vorbemerkungen einverstanden.
6. Änderungen und Ergänzungen des Leistungsverzeichnis haben nur dann Gültigkeit, wenn sie schriftlich vereinbart werden.
7. Die vorstehenden Vereinbarungen werden von den Vertragspartnern durch rechtsverbindliche Unterschrift anerkannt.

Aufgestellt:
Bad Waldsee, 01.09.2025
SUW Sickinger Umwelt- und Wasserwirtschaft
Klaus-Peter Sickinger

#### 01.01 Baustelleneinrichtung

**01.01.0001 Baustellen einrichten für die gesamten Entsorgungsvorgänge**
Baustellen einrichten für die gesamten Entsorgungsvorgänge
Baustellen betriebsfertig einrichten, insbesondere sind folgende Leistungen einzurechnen:
- Herrichten von ggf. erforderl. Baustraßen
- Lager-, Aufenthalts- und Arbeitsplätze und dgl., soweit vom AG gefordert, antransportieren, aufbauen und einrichten
- Geräte, Werkzeuge und sonstige Betriebsmittel, die zur vertragsgemäßen Ausführung der Bauleistungen erforderlich sind, auf die Baustelle bringen, bereitstellen und soweit der Geräteeinsatz nicht gesondert vergütet wird - betriebsfertig aufstellen einschl. der dafür notwendigen Arbeiten.
- sämtliche PSA für eigenes Personal
- Verkehrssichere Instandhaltung der Verkehrs-flächen, Zufahrten und Gehwege über die gesamte Bauzeit
- alle benötigten Verkehrszeichen aller Art
- Erstellen Verkehrssicherungskonzept
Maßgeblich sind sämtliche Forderungen des Auftraggebers, des Amtes für öffentliche Ordnung, der Bauberufsgenossenschaften und sonst mitwirkender Behörden, Amtsstellen und Körperschaften.
Kosten für Vorhalten, Unterhalten und Betreiben der Geräte, Anlagen und Einrichtungen einschl. Mieten, Pacht, Gebühren und dgl. werden nicht mit dieser Pauschale, sondern mit den Einheitspreisen der betreffenden Teilleistungen vergütet
Soweit nicht für bestimmte Leistungen für das Einrichten der Baustelle gesonderte Positionen im Leistungsverzeichnis enthalten sind, gilt die Pauschale
für alle Leistungen sämtlicher Abschnitte des Leistungsverzeich-nisses.
Menge: 1,000 psch

**01.01.0002 Baustellen räumen**
Baustellen räumen
Baustelle von allen Geräten, Anlagen, Einrichtungen und dgl. räumen. Benutzte Flächen und Wege entsprechend dem ursprünglichen Zustand herrichten. Soweit nicht für bestimmte Leistungen für das Räumen der Baustelle gesonderte Positionen im Leistungsverzeichnis enthalten sind, gilt die Pauschale
für alle Leistungen sämtlicher Abschnitte des Leistungsverzeich-nisses.
Menge: 1,000 psch

**01.01.0003 Personalunterkunft und Sanitäreinrichtungen**
Personalunterkunft und Sanitäreinrichtungen
Personalunterkünfte und Sanitäreinrichtungen gem. Arbeitsstättenverordnung / Arbeitsstättenrichtlinie / ArbStättG liefern und einrichten, betreiben und vorhalten und nach Beendigung der Maßnahme abbauen und räumen; Ausführung nach Bieterangabe, z.B. als Containermodul.
Alle erforderlichen Leistungen der gewählten Variante, Lieferung, Herrichten gem. ArbStättG, Betrieb, Vorhaltung und Räumung sind einzukalkulieren, Dimensionierung und Zahl der Module ausreichend für die  Anzahl der zur ordnungsgemäßen Erledigung der ausgeschrieben Arbeiten erforderlichen Arbeiter.
Menge: 1,000 psch

**01.01.0004 Bauwasseranschluss**
Bauwasseranschluss
Bauwasseranschlüsse mit Armatur mit Rückflussverhinderer und Belüftungsventil zur Absicherung von Standrohren in genügender Anzahl, mit Wasseruhr, ausreichend dimensioniert für die Versorgung des gesamten Baustellenbetriebes einrichten, über die gesamte Bauzeit vorhalten und nach Rückbau aller Gebäude und Anlagen abbauen.
Gebühren für Anschluß u.Wasser trägt der AN.
Menge: 1,000 psch

**01.01.0005 Baustromanschluss**
Baustromanschluss
Baustromanschlüsse in genügender Anzahl, ausreichend dimensioniert und abgesichert einrichten, über die gesamte Bauzeit vorhalten und nach Abschluß aller Arbeiten abbauen.
Gebühren für Anschluß u. Verbrauch trägt der AN.
Menge: 1,000 psch

**01.01.0006 Einholen von Genehmigungen / Planunterlagen**
Einholen von Genehmigungen / Planunterlagen
Einholen aller erforderlichen Genehmigungen, die zur Durchführung der ausgeschriebenen Bauleistungen notwendig sind. Dazu gehören beispielsweise:
- Anmeldung der Arbeiten bei den Berufsgenossenschaften, Gewerbeaufsichtsamt, usw.
- Einholen von Transportgenehmigungen
- Einholen der genehmigungsrechtlichen Freigaben für die Verwertung der Abfälle, Abstimmung mit Behörden, AG und betreuendem Ingenieurbüro. Einschließlich Erstellen der Übernahmescheine und Liefern auf die Baustelle.
- Einholen von Bestandsplänen zur Ver- und Entsorgung
Einschl. aller erforderlichen Abstimmungsgespräche
Menge: 1,000 psch

**01.01.0007 Elektronische Nachweisführung (eANV)**
Elektronische Nachweisführung (eANV)
Nachweisführung über die Entsorgung aller gefährlichen Abfälle mittels des elektronischen Abfallnachweisverfahrens
(eANV)
Menge: 1,000 psch

#### 01.02 Vorbereitende Arbeiten

**01.02.0001 Aufdecken der Haufwerke**
Aufdecken der Haufwerke
Aufdecken der Haufwerke auf beiden Lageplätzen, Aufnehmen der Folien in Container und bereitstellen zur Entsorgung; Gestellung Container seitens AN ist in die Position einzukalkulieren
Menge: 1,000 psch

#### 01.03 Entsorgung

*Hinweis: Vorbemerkung in sämtliche Positionen der Entsorgung ist einzukalkulieren:*
Vorbemerkung
in sämtliche Positionen der Entsorgung ist einzukalkulieren:
im Baustellenbereich (Bereitstellungsflächen) laden,
transportieren und ordnungsgemäß entsorgen, incl. Entsorgungsnachweise, Übernahmescheine, Begleitscheine, etc. incl. Wiegekosten und aller Gebühren.
Die Mengen sind Schätzmengen. Die Abrechnung erfolgt auf Basis von Wiegescheinen; der Bieter hat keinen Anspruch auf zusätzliche Vergütung im Falle von Massenänderungen; eventuelle umzulegende Allgemeinkosten sind daher in Pos. 1 einzukalkulieren

**01.03.0001 Boden mit einem Anteil von mineralischen Fremdbestandteilen, hier kohlenteerhaltiger Straßenaufbruch in Bruchstücken < 10%**
Boden mit einem Anteil von mineralischen Fremdbestandteilen, hier kohlenteerhaltiger Straßenaufbruch in Bruchstücken < 10%
Bereitgestellter Boden mit umweltrelevanten Inhaltsstoffen und vernachlässigbaren organischen Anteilen von Bereitstellungsfläche Unteröschhöfe aus Haufwerke lösen, laden, transportieren und entsorgen.
Das Material liegt als Haufwerke auf Bereitstellungsfläche.
Material in Eigentum des AN übernehmen und
einer Verwertung/Entsorgung nach Wahl des AN zuführen.
Abfallschlüsselnummer: 17 05 04
Die Entsorgung ist nachzuweisen. Der Entsorgungsnachweis ist dem AG zu übergeben.
Abrechnung nach Lieferscheinen einer zugelassenen Waage.
Die Lieferscheine sind unmittelbar nach erfolgter Entsorgung dem AG unaufgefordert zu übergeben.
Schadstoffbelastung nach Unterlagen des AG mit Zuordnung:
BM-F3 nach ErsatzbaustoffV
Die Kosten der Entsorgung trägt der AN.
Menge: 1350,000 to

**01.03.0002 Boden mit einem Anteil von mineralischen Fremdbestandteilen, hier kohlenteerhaltiger Straßenaufbruch in Bruchstücken < 10%**
Boden mit einem Anteil von mineralischen Fremdbestandteilen, hier kohlenteerhaltiger Straßenaufbruch in Bruchstücken < 10%
Bereitgestellter Boden mit umweltrelevanten Inhaltsstoffen und vernachlässigbaren organischen Anteilen von Bereitstellungsfläche Unteröschhöfe aus Haufwerke lösen, laden, transportieren und entsorgen.
Das Material liegt als Haufwerke auf Bereitstellungsfläche.
Material in Eigentum des AN übernehmen und
einer Verwertung/Entsorgung nach Wahl des AN zuführen.
Abfallschlüsselnummer: 17 05 04
Die Entsorgung ist nachzuweisen. Der Entsorgungsnachweis ist dem AG zu übergeben.
Abrechnung nach Lieferscheinen einer zugelassenen Waage.
Die Lieferscheine sind unmittelbar nach erfolgter Entsorgung dem AG unaufgefordert zu übergeben.
Schadstoffbelastung nach Unterlagen des AG:
PAK(EPA) < 200 mg/ kg TS, KW < 2500 mg/ kg TS, sonst. untersuchte Parameter < DKI gem. DepV.
Die Kosten der Entsorgung trägt der AN.
Menge: 1350,000 to

**01.03.0003 Kohlenteerhaltige Bitumengemische, Straßenaufbruch in Schollen**
Kohlenteerhaltige Bitumengemische, Straßenaufbruch in Schollen
teer-/ pechhaltiger Straßenaufbruch mit PAK(EPA) - Konz. < 5000 mg/ kg TS (bauseitig vorliegende Analytik von 417 bis 1680 mg/ kg TS)  von Bereitstellungsfläche Urlau aus Haufwerke lösen, laden, transportieren und entsorgen.
Das Material liegt als Haufwerke auf Bereitstellungsfläche.
Material in Eigentum des AN übernehmen und
einer Verwertung/Entsorgung nach Wahl des AN zuführen.
Abfallschlüsselnummer: 17 03 01*
Die Entsorgung gem. Nachweisverordnung (NachwV) nachzuweisen. Der Entsorgungsnachweis ist dem AG zu übergeben.
Abrechnung nach Lieferscheinen einer zugelassenen Waage.
Die Lieferscheine sind unmittelbar nach erfolgter Entsorgung dem AG unaufgefordert zu übergeben.
Einstufung als gefährlicher Abfall: Schadstoffbelastung nach Unterlagen des AG mit Zuordnung gefährlicher Abfall mit einem PAK-Gehalt über 200 mg/kg (Baden-Württemberg)
Die Kosten der Entsorgung trägt der AN.
Menge: 1320,000 to

**01.03.0004 Entsorgung von gemischten Baustellenabfällen AVV Nr. 17 09 04/ (Baustellenmischabfall)**
Entsorgung von gemischten Baustellenabfällen
AVV Nr. 17 09 04/ (Baustellenmischabfall)
Entsorgung der Folien zur Abdeckung der Haufwerke und
nichtmineralische Baumischabfälle
Menge: 5,000 to

**01.03.0005 Bearbeitung elektronischer Begleitscheine**
Bearbeitung elektronischer Begleitscheine
Bearbeitung elektronischer Begleitscheine je LKW
Menge: 50,000 Stk.

#### 01.04 Bereitstellungsfläche wiederherstellen und Materiallieferung auf Wiegescheinbasis

**01.04.0001 Bereitstellungsfläche Unteröschhöfe wiederherstellen**
Bereitstellungsfläche Unteröschhöfe wiederherstellen
Bereitstellungsfläche nach Abfuhr und Entsorgung der Haufwerke wiederherstellen
Boden mit Baggerlöffel mit Messeraufsatz im Zuge der Verladung der Haufwerke auf -0,1 m unter Haufwerksohle abziehen, Planie herstellen und verdichten.
Menge: 700,000 m²

**01.04.0002 Bereitstellungsfläche Unteröschhöfe aufkiesen**
Bereitstellungsfläche Unteröschhöfe aufkiesen
Frostschutzkies 0/32 liefern, und auf der Bereitstellungsfläche lagenweise und qualifiziert einbauen u. verdichten. Lagenstärke bis max. 20 cm
Menge: 150,000 to

**01.04.0003 Bereitstellungsfläche Urlau wiederherstellen**
Bereitstellungsfläche Urlau wiederherstellen
Bereitstellungsfläche nach Abfuhr und Entsorgung der Haufwerke wiederherstellen
Fläche (asphaltiert) mit Baggerlöffel mit Messeraufsatz abziehen; Fläche anschließend mit Kehrmaschine reinigen
Menge: 500,000 m²

#### 01.05 Stundenlohnarbeiten

**01.05.0001 Baumaschinenführer**
Menge: 20,000 h

**01.05.0002 Hilfskraft**
Menge: 20,000 h

**01.05.0003 Bagger, Löffel bis 2 m³**
Menge: 20,000 h

**01.05.0004 Anbaugerät an Bagger**
Menge: 10,000 h

**01.05.0005 LKW Sattel bis 26t Nutzlast**
Menge: 10,000 h
